# AUSSCHREIBEN.DE
Angebotsaufforderung (GAEB 90, DA83)
Auftraggeber: _

## TOPATEC Wasser- und Abwassertechnik GmbH
Datum: 16.06.20

*Hinweis*
TOPATEC Wasser- und Abwassertechnik GmbH
Neckartailfinger Str. 8
D- 72655 Altdorf bei Nürtingen
Telefon +49 (0)7127 960190
Fax +49 (0)7127 9601920
info@topatec.de (mailto:info@topatec.de)
http://www.topatec.de (http://www.topatec.de/)
http://www.pe-fettabscheider.de (http://www.pe-
fettabscheider.de/)

### 01 AQUA-DUO-205

**01.0001 TOPATEC Abwasserhebeanlage AQUA-205DUO**
TOPATEC Abwasserhebeanlage AQUA-205DUO
(Art.-Nr.: 30.02.430)
Überflutbare Abwasser-Doppelhebeanlage.
Anschlussfertige Doppelhebeanlagen
mit einem Sammelbehälter, Steuerung und zwei Pumpen.

Einsatz:
Fördern von Abwasser mit und ohne Fäkalien,
auch mit groben und faserigen Bestandteilen.
Zur Entwässerung von unterhalb der Rückstauebene
liegenden Räumen, in denen Abwasser anfällt, z.B. aus
Toiletten, Waschbecken, Duschen, nach DIN 12056.

Max. Mediumtemperatur: 40°C

DIN EN 12050-1: Konformität und Bauart
geprüft und überwacht von der LGA, Zertifikat Nr.
0220119.

Sammelbehälter: Unverrottbarer, gas- und geruchsdichter
Kunststoff-Behälter.
Zuläufe: DN 100 horizontal,180 mm Höhe
 DN 100 horizontal, 250 mm Höhe
 DN 100 vertikal, DN 40 vertikal
 DN 150 horizontal, DN 150 vertikal.

Druckanschluss: Flansch DN 80 und elastisches
Übergangstück DN 80/DN 100.
Im Druckanschluss integrierte weichdichtende Kugel-
Rückschlagklappe.
Entlüftungsstutzen: DN 70 vertikal.
Anschluss für Handmembranpumpe: R 1" IG.
Reinigungsöffnung mit Schraubdeckel.

Steuerung:
Elektronisches Schaltgerät zur Steuerung und
Überwachung aller wichtigen
Betriebsfunktionen. Pneumatische Niveausteuerung mit
Staudruckschaltung.
Pumpenwechsel nach jedem Schaltspiel.
Zuschaltung der zweiten Pumpe bei Spitzenlast.
Bei Ausfall einer Pumpe automatisches Umschalten auf
Reservepumpe. Motorschutz mit Temperaturüberwachung der
Wicklung.
Optische Störanzeige. Alarmsignal durch eingebauten
Summer. Potentialfreie
Sammelstörmeldung. Drehrichtungskontrollanzeige.
Netzstecker.
Anschlussmöglichkeit für ServCom-Diagnosegerät (s.
Zubehör)
zur: Abfrage von Betriebsstunden, Schaltspielen,
Wartungsintervall, unnormalen
Betriebsbedingungen, Veränderung der Schaltniveaus.
Einfaches Nachrüsten auf
netzunabhängigen Alarm durch Einsetzen von 9V Akku (s.
Zubehör).

Motor:
Druckwasserdichter Elektromotor mit 2-poliger Wicklung.
Isolationsklasse der Wicklung H,
Schutzart IP 68.
Thermofühler in der Wicklung zur Temperaturüberwachung.
Wellenlagerung: Robuste, wartungsfreie,
dauergeschmierte Wälzlager.
Dichtung: 3-fache Radialdichtung.
Druckdeckel: Grauguss EN-GJL-250
Laufrad: Grauguss EN-GJL-250
Motorgehäuse: Grauguss EN-GJL-250
Sammelbehälter: Polyethylen
Motorwelle: Edelstahl 1.4104
Mechan. Verbindungsteile: Edelstahl
O-Ringe: NBR
Wellendichtringe: NBR
Oberlager: Rillenkugellager
Unterlager: Rillenkugellager
Lackierung/Beschichtung Pumpe:
Zweikomponenten-Lack auf PUR-Basis, RAL 5012.

Technische Daten:
Förderstrom Q: 8,9 l/s - 0,0 l/s
Förderhöhe Hman: 0,5 m - 13,0 m
Anzahl Pumpen: 2
Behältervolumen: 95l
Leistung P1: 1,6 kW /400 V / 2,5 A
Leistung P2: 1,1 kW
Startart: Direkt
Druckanschluss: DN80
Gewicht: 92 kg
Drehzahl: 2900 1/min
Anschlusskabel: H07RN-F - 7G1,5; Länge: 3m

Lieferumfang:
Behälter mit 2 Pumpen, weichdichtender Kugel-
Rückflussverhinderer,
Druckanschluss mit Flansch DN 80/DN 100 elastischem
Übergangsstück mit Schellen. Elastische
Verbindungsstücke für Zulauf DN 100 und Entlüftung DN
70 Pneumatische Niveauschaltung.
Elektronisches Steuergerät mit Netzkabel und Stecker.

OPTION:
Keilflachschieber GG PN 10 mit 2 Flanschen DN 80
Zur Montage zwischen Rückschlagventil und Druckleitung
Menge: 0,000
