# AUSSCHREIBEN.DE
Angebotsaufforderung (GAEB 90, DA83)
Auftraggeber: _

## TOPATEC Wasser- und Abwassertechnik GmbH
Datum: 16.06.20

*Hinweis*
TOPATEC Wasser- und Abwassertechnik GmbH
Neckartailfinger Str. 8
D- 72655 Altdorf bei Nürtingen
Telefon +49 (0)7127 960190
Fax +49 (0)7127 9601920
info@topatec.de (mailto:info@topatec.de)
http://www.topatec.de (http://www.topatec.de/)
http://www.pe-fettabscheider.de (http://www.pe-
fettabscheider.de/)

### 01 TOPATEC PS6-TP50DUO mit Steuerung

**01.0001 Vollautomatische Doppel-Abwasserpumpstation**
Vollautomatische Doppel-Abwasserhebeanlage
TOPATEC PS6-TP50DUO mit Steuerung
Anschlussfertige Abwasser- Pumpstationen im PE-HD
Schacht
Einsatzbereich Schmutzwasser ohne Fäkalien
Komplett vormontiert mit Tauchmotorpumpen

Im Einzelnen bestehend aus:
1 Pumpenschacht aus PE HD (Typ PS6 PE 0,8)
Abdeckung: Klasse A begehbar
Maße (D x H): 800 x 1.650 mm
Zulaufanschluss DN150
Entlüftung DN 70
Kabellehrrohr DN 100
Inkl. Kupplungssystem für Doppelpumpen und Kupplungsfuß

2 Schmutzwasser- Tauchmotorpumpe aus GG
(400V, ohne Schwimmerschalter)
2 Kugelrückschlagventile aus GG für Druckleitung
Epoxy beschichtet, abwasserbeständig
2 Kugelhähne 1 ½" aus GG für Druckleitung,
abwasserbeständig Epoxy beschichtet
Doppelte Wellendichtringe in Ölvorlage
Thermoschutz: integriert
Laufrad: Freistromrad aus GG
Wellen und Schrauben aus Edelstahl

Technische Daten:
Leistung P2: 2x 1,2 KW
Spannung: 2x 400V, 50HZ
Nennstrom: 2x 2,5 A
Schutzart: 2x IP68
Isolationsklasse: F
Drehzahl: 2x 2.900 U/min
Gewicht: 2x 30 kg
Druckanschluss: DN 40 - 1 ½"
Kabel: 10m H05RN-F 7x1,5mm²
Freier Kugeldurchgang: 2x 50mm
Mediumtemperatur max.: 35°C (kurzfristig bis 65°C
Förderleistung Q max.: 46 m³/h
Förderhöhe H max.: 9m
4 Gleitrohre ¾" für Aufzugsvorrichtung

1 Niveaumessung
berührungsfreie pneumatische Niveaumessung Tauchrohr im
Schacht
Steuerschlauch vom Tauchrohr zur Schaltanlage (10m)
Drucksensor in der Schaltanlage
1 Doppel- Pumpensteuerung TOPATEC PS25-D4
Mikroprozessor gesteuertes Steuergerät zum Steuern und
Überwachen
Von 2 Pumpen mit und ohne Ex-Schutz im Direktstart bis
max. 9,0 A Nennstrom. Steuergerät in kompakter Bauform
und mit modularem Aufbau, Wandaufbaugerät, ISO-Gehäuse
geeignet für den Einbau in einen Freiluftschrank und
vorbereitet für Fernwirktechnik und Fernalarmierung.
Steuergerät inkl. Leistungsteil mit
Motorschutzschalter.

OPTION: Mehrpreis für Abdeckung Klasse B 125:

OPTION: Verstärkte Begu Abdeckung
(als Art.-Nr.: 33.02.400-D)
 Belastungsklasse D400 (Lkw-befahrbar bis 40 to)
 inkl. Lastverteilerplatte aus Stahlbeton
Menge: 0,000
